# Schadstellen Dörpen K 125, K 138
Angebotsaufforderung (GAEB DA XML 3.2, DA83)
Projekt: 20260813
Währung: EUR
Nebenangebote zugelassen: ja
Auftraggeber: Landkreis Emsland, Ordeniederung 1, 49716 Meppen, Deutschland, Ansprechpartner Der Landrat, Telefon 05931 44 0, Fax 05931 44 3621, E-Mail info@emsland.de
Erstellt mit: GXML Toolbox V3.3 R20200226, iTWO_64 V9.1.726, 16.10.2026

## 1 Schadstellen Dörpen K125, K138
Datum: 16.10.2026

### Abschnitt 00 Schadstellen Dörpen Bezirk 3

#### Unterabschnitt 00.00 K 125 von Ostenwalde nach Lahn

**00.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.00.0003 Verkehrssicherung läng.Dauer durchf Arb.st.u. Uml.str außer/in Kraft s.*umsetzen nach AN**
*** Pauschalposition
StL-Nr. 2110512539120099
Verkehrssicherung längerer Dauer betriebsfertig aufbauen, vorhalten, warten, instand setzen, betreiben, kontrollieren und abbauen. Vorübergehende Verkehrssicherungsmaßnahmen durchführen. Vorübergehende Markierung,
transportable Lichtsignalanlage, bauliches Leitelement,
mobile Stauwarnanlage, LED-Anzeigetafel und transportable Schutzeinrichtung werden gesondert vergütet.
Verkehrssicherung an Arbeitsstelle und Umleitungsstrecke.
Nach RSA, Regelplan 'Vollsperrung der Fahrbahn mit Absperrschranken,den erforderlichen roten elektrischen Warnleuchten und doppelseitiger Leitbake mit entsprechender Warnleuchte, Zeichen
250 und dem Zusatz "frei bis Baustelle" an den Einmündungen und dem unmittelbaren Baustellenbereich kennzeichnen und Ausschildern der Umleitungsstrecke "Planskizzen der Umleitung.  Kontrolle und Wartung gemäß ZTV-SA durchführen'

Vorhandene Verkehrsschilder nach Unterlagen des AG außer Kraft und wieder in Kraft setzen.
Verkehrssicherung nach Disposition des AN umsetzen.
Einsatzzeit 'nach Disposition des AN'
Verkehrsrechtliche Anordnung 'Verkehrsrechtliche Genehmigung einholen etwaige zusätzliche Unterlagen erstellen. Anfallende Gebühren für
verkehrsrechtliche Anordnung trägt der AN.'
Menge: 1,000 Psch
Leistungsbereichkatalog: 105

**00.00.0004 Probegefäß liefern 10-l-Blecheimer*Mithilfe Kprüf.**
StL-Nr. 1910171211
Probegefäß zur Aufnahme von Baustoffproben, für Kontrollprüfungen und für Rückstellproben des AG liefern.
Probegefäß = sauberer 10-l-Blecheimer mit dicht schließendem Deckel.
Mithilfe bei der Probennahme im Baubereich nach Angaben
des AG.
Menge: 1,000 St
Leistungsbereichkatalog: 101

**00.00.0005 Asphalt fräsen ABS*Asphaltbeton*Tiefe ü.2,5-4,5cm Fräsasph. verw.**
StL-Nr. 2311300522309910
Asphalt fräsen und Fräsgut aufnehmen. Anschlusskante
geradlinig auf Frästiefe herstellen. Der Schnittlinienabstand darf maximal 15 mm betragen.
Asphaltbinderschicht.
Asphaltdeckschicht = Asphaltbeton.
Frästiefe über 2,5 bis 4,5 cm.
Fläche 'eine zusammenhängende Teilfläche'
Breite '1,60 m bis 2,00 m'

Fräsasphalt nach Wahl des AN verwerten.
Menge: 400,000 m2
Leistungsbereichkatalog: 113

**00.00.0006 Asphalt fräsen ATS*Tiefe ü.8-10 cm Fräsasph. verw.**
StL-Nr. 2311300530609910
Asphalt fräsen und Fräsgut aufnehmen. Anschlusskante
geradlinig auf Frästiefe herstellen. Der Schnittlinienabstand darf maximal 15 mm betragen.
Asphalttragschicht.
Frästiefe über 8 bis 10 cm.
Fläche 'eine zusammenhängende Teilfläche'
Breite '1,60 m bis 2,00 m'

Fräsasphalt nach Wahl des AN verwerten.
Menge: 150,000 m2
Leistungsbereichkatalog: 113

**00.00.0007 Unterlage reinigen*lose Teile aufn. Einzelflächen**
StL-Nr. 231130589129
Unterlage reinigen. Anfallendes Kehrgut nach Wahl des
AN verwerten.
Unterlage 'gefräster und frischer Asphalt'

Lose Bestandteile von Schadstellen aufnehmen.
Nicht zusammenhängende Teilflächen.
Reinigungsgerät 'nach Wahl des AN'
Menge: 150,000 m2
Leistungsbereichkatalog: 113

**00.00.0008 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 550,000 m2
Leistungsbereichkatalog: 113

**00.00.0009 Asphalttragsch. aus AC 32 T N herst Bk1,8-Bk0,3 Bitumen 70/100**
StL-Nr. 23113143191009
Asphalttragschicht aus Asphalttragschichtmischgut
AC 32 T N herstellen. Anlieferung des Asphaltmischguts
in thermoisolierten Transportbehältern.
In Verkehrsflächen der Belastungsklassen Bk1,8 bis
Bk0,3.
Einbau 'eine zusammenhängende Teilfläch'

Bindemittel = 70/100.
Einbau 'im Mittel mit 240 kg/m²'
Menge: 36,000 t
Leistungsbereichkatalog: 113

**00.00.0010 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 400,000 m2
Leistungsbereichkatalog: 113

**00.00.0011 Asphaltdecksch. aus AC 11 D N herst Bk1,8-Bk1,8 Bitumen 50/70**
StL-Nr. 2311334319100009
Asphaltdeckschicht aus Asphaltbeton für Asphaltdeckschichten AC 11 D N herstellen. Anlieferung des
Asphaltmischguts in thermoisolierten
Transportbehältern.
In Verkehrsflächen der Belastungsklassen Bk1,8 bis
Bk0,3.
Einbau 'eine zusammenhängende Teilfläche'

Bindemittel = 50/70.
Einbau 'im Mittel mit 100 kg/m²'
Menge: 40,000 t
Leistungsbereichkatalog: 113

**00.00.0012 Naht in Asphaltschicht herst. Naht ADS*Längs-/Quernaht PmB heiß*Dicke ü.2,5-4,5cm**
StL-Nr. 23113907130102
Naht in Asphaltschicht herstellen.
Naht in Asphaltdeckschicht.
Längs- und Quernaht.
Heiß aufzubringendes Polymermodifiziertes Bitumen auf
die Nahtflanke volldeckend auftragen oder anspritzen,
Menge 50 g/m je cm Schichtdicke.
Dicke der Schicht über 2,5 bis 4,5 cm.
Menge: 90,000 m
Leistungsbereichkatalog: 113

**00.00.0013 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 400,000 m2
Leistungsbereichkatalog: 113

#### Unterabschnitt 00.01 K 138 Lahn nach Wehm

**00.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.01.0003 Verkehrssicherung läng.Dauer durchf Arbeitsstelle außer/in Kraft s.**
*** Pauschalposition
StL-Nr. 2110512519100099
Verkehrssicherung längerer Dauer betriebsfertig aufbauen, vorhalten, warten, instand setzen, betreiben, kontrollieren und abbauen. Vorübergehende Verkehrssicherungsmaßnahmen durchführen. Vorübergehende Markierung,
transportable Lichtsignalanlage, bauliches Leitelement,
mobile Stauwarnanlage, LED-Anzeigetafel und transportable Schutzeinrichtung werden gesondert vergütet.
Verkehrssicherung an Arbeitsstelle.
Nach RSA, Regelplan 'CI/4, CI/5 und Wanderbaustelle, Kontrolle und Wartung gemäß ZTV-SA durchführen'

Vorhandene Verkehrsschilder nach Unterlagen des AG außer Kraft und wieder in Kraft setzen.
Einsatzzeit 'nach Disposition des AN'
Verkehrsrechtliche Anordnung 'Verkehrsrechtliche Genehmigung einholen etwaige zusätzliche Unterlagen erstellen. Anfallende Gebühren für verkehrsrechtliche Anordnung trägt der AN'
Menge: 1,000 Psch
Leistungsbereichkatalog: 105

**00.01.0004 Transp. LSA f. Engst. aufb. u. abb. LSA Typ C*Verbind. Wahl AN Entf.ü.100bis150m*Versorg. Wahl AN VTU erstellen**
StL-Nr. 21105505213101
Transportable Lichtsignalanlage (LSA) für Engstelle
einschließlich Energieversorgung aufbauen, in Betrieb
nehmen und abbauen. Vorhalten, Kontrolle, Wartung, In-
standsetzung und Betreiben werden gesondert vergütet.
Vorübergehende Verkehrssicherungsmaßnahmen durchführen.
70 v. H. des Preises werden nach betriebsfertigem Aufbau, der Rest nach Abbau vergütet.
LSA Typ C, verkehrsabhängige Steuerung.
Verbindung nach Wahl des AN.
Entfernung der Signalgeberstandorte über 100,00 m bis
150,00 m.
Energieversorgung nach Wahl des AN.
Verkehrstechnische Unterlage bestehend aus Signallageplan, Berechnungen, Zwischenzeitenmatrix, Signalzeitenplan erstellen.
Menge: 4,000 St
Leistungsbereichkatalog: 105

**00.01.0005 Transport. Lichtsignalanlage vorh. wie Vorposition**
StL-Nr. 2110551501
Transportable Lichtsignalanlage (LSA) vorhalten, warten, instand setzen und betreiben. Vorübergehende Verkehrssicherungsmaßnahmen durchführen. Die Kontrolle
wird gesondert vergütet.
Transportable LSA wie in Vorposition beschrieben.
Menge: 4,000 Std
Leistungsbereichkatalog: 105

**00.01.0006 Probegefäß liefern 10-l-Blecheimer*Mithilfe Kprüf.**
StL-Nr. 1910171211
Probegefäß zur Aufnahme von Baustoffproben, für Kontrollprüfungen und für Rückstellproben des AG liefern.
Probegefäß = sauberer 10-l-Blecheimer mit dicht schließendem Deckel.
Mithilfe bei der Probennahme im Baubereich nach Angaben
des AG.
Menge: 2,000 St
Leistungsbereichkatalog: 101

**00.01.0007 Asphalt fräsen ABS*Asphaltbeton*Tiefe ü.2,5-4,5cm Fräsasph. verw.**
StL-Nr. 2311300522309910
Asphalt fräsen und Fräsgut aufnehmen. Anschlusskante
geradlinig auf Frästiefe herstellen. Der Schnittlinienabstand darf maximal 15 mm betragen.
Asphaltbinderschicht.
Asphaltdeckschicht = Asphaltbeton.
Frästiefe über 2,5 bis 4,5 cm.
Fläche '23 nicht zusammenhängende Teilflächen'
Breite '1,60 m bis 2,00 m'

Fräsasphalt nach Wahl des AN verwerten.
Menge: 1200,000 m2
Leistungsbereichkatalog: 113

**00.01.0008 Asphalt fräsen ATS*Tiefe ü.8-10 cm Fräsasph. verw.**
StL-Nr. 2311300530609910
Asphalt fräsen und Fräsgut aufnehmen. Anschlusskante
geradlinig auf Frästiefe herstellen. Der Schnittlinienabstand darf maximal 15 mm betragen.
Asphalttragschicht.
Frästiefe über 8 bis 10 cm.
Fläche '23 nicht zusammenhängende Teilflächen'
Breite '1,60 m bis 2,00 m'

Fräsasphalt nach Wahl des AN verwerten.
Menge: 200,000 m2
Leistungsbereichkatalog: 113

**00.01.0009 Unterlage reinigen*lose Teile aufn. Einzelflächen**
StL-Nr. 231130589129
Unterlage reinigen. Anfallendes Kehrgut nach Wahl des
AN verwerten.
Unterlage 'gefräster und frischer Asphalt'

Lose Bestandteile von Schadstellen aufnehmen.
Nicht zusammenhängende Teilflächen.
Reinigungsgerät 'nach Wahl des AN'
Menge: 1400,000 m2
Leistungsbereichkatalog: 113

**00.01.0010 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 200,000 m2
Leistungsbereichkatalog: 113

**00.01.0011 Asphalttragsch. aus AC 32 T N herst Bk1,8-Bk0,3 Bitumen 70/100**
StL-Nr. 23113143191009
Asphalttragschicht aus Asphalttragschichtmischgut
AC 32 T N herstellen. Anlieferung des Asphaltmischguts
in thermoisolierten Transportbehältern.
In Verkehrsflächen der Belastungsklassen Bk1,8 bis
Bk0,3.
Einbau '23 nicht zusammenhängende Teilflächen'

Bindemittel = 70/100.
Einbau 'im Mittel mit 240 kg/m²'
Menge: 50,000 t
Leistungsbereichkatalog: 113

**00.01.0012 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 1200,000 m2
Leistungsbereichkatalog: 113

**00.01.0013 Asphaltdecksch. aus AC 11 D N herst Bk1,8-Bk1,8 Bitumen 50/70**
StL-Nr. 2311334319100009
Asphaltdeckschicht aus Asphaltbeton für Asphaltdeckschichten AC 11 D N herstellen. Anlieferung des
Asphaltmischguts in thermoisolierten
Transportbehältern.
In Verkehrsflächen der Belastungsklassen Bk1,8 bis
Bk0,3.
Einbau '23 nicht zusammenhängende Teilflächen'

Bindemittel = 50/70.
Einbau 'im Mittel mit 100 kg/m²'
Menge: 120,000 t
Leistungsbereichkatalog: 113

**00.01.0014 Naht in Asphaltschicht herst. Naht ADS*Längs-/Quernaht PmB heiß*Dicke ü.2,5-4,5cm**
StL-Nr. 23113907130102
Naht in Asphaltschicht herstellen.
Naht in Asphaltdeckschicht.
Längs- und Quernaht.
Heiß aufzubringendes Polymermodifiziertes Bitumen auf
die Nahtflanke volldeckend auftragen oder anspritzen,
Menge 50 g/m je cm Schichtdicke.
Dicke der Schicht über 2,5 bis 4,5 cm.
Menge: 600,000 m
Leistungsbereichkatalog: 113

**00.01.0015 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 1200,000 m2
Leistungsbereichkatalog: 113

**00.01.0016 Einbauteile in Asphaltbef. anpassen in Fahrbahn*Hydrantenkappe höher bis 5 cm*Beton+Gussasph.**
StL-Nr. 23113073120101
Einbauteile in Asphaltbefestigung freilegen und an die
neue Höhe anpassen.
Freigelegten Bereich verfüllen und verdichten. Aufbruchmaterial nach Wahl des AN verwerten.
Einbauteil in Fahrbahn.
Einbauteil Hydrantenkappe.
Höher setzen bis 5 cm.
Verfüllung = Beton, obere 4 cm Gussasphalt.
Menge: 2,000 St
Leistungsbereichkatalog: 113

**00.01.0017 Erschwernis infolge Einbauten Erschwer. gesamt*A.deckschicht Schächte**
StL-Nr. 231130781102
Erschwernis infolge Einbauten, Schächten und Straßenabläufen. Abgerechnet wird je Stück Einbauteil.
Erschwernis beim Fräsen, Aufnehmen, Aufsprühen von Bi-
tumenemulsionen sowie Herstellen von Asphaltschichten.
Asphaltdeckschicht.
Schächte.
Menge: 2,000 St
Leistungsbereichkatalog: 113

**00.01.0018 Erschwernis infolge Einfassungen Erschwer. gesamt*A.deckschicht Einfassung**
StL-Nr. 231130831101
Erschwernis infolge Einfassungen, Borden und Fahrbahnübergängen. Abgerechnet wird die Länge der Einfassung.
Erschwernis beim Fräsen oder Aufnehmen, Aufsprühen von
Bitumenemulsionen sowie Herstellen von Asphaltschichten.
Asphaltdeckschicht.
Einfassung.
Menge: 45,000 m
Leistungsbereichkatalog: 113

**00.01.0019 Schachtteil ausbauen Abdeckung*Ausbau verwerten**
StL-Nr. 241104091001
Freigelegtes Schachtteil ausbauen. Aufbruch von Straßenbefestigung wird gesondert vergütet.
Teil = Abdeckung beliebiger Bauart, lichte Weite bis
1,00 m.
Sämtliche Ausbaustoffe nach Wahl des AN verwerten.
Menge: 1,000 St
Leistungsbereichkatalog: 110

**00.01.0020 Schachtabdeckung aufsetzen DIN 19584, D, B*m. Schmutzfänger Höhe Zug um Zug*Mörtel M20**
StL-Nr. 24110454130201
Schachtabdeckung, mit lichter Weite mindestens 610 mm
und rundem Rahmen, aufsetzen.
Klasse D 400, Ausführung nach DIN 19584, mit Rahmen aus
Gusseisen mit Beton.
Ausführung = mit Schmutzfänger.
Schachtabdeckung zunächst provisorisch auflegen und
entsprechend Bauablauf Zug um Zug bis auf planmäßige
Höhe setzen.
Fuge zwischen Fertigteilen mit Mörtel M20 vollflächig
unter Verwendung von mindestens drei Distanzstücken
entsprechender Festigkeit herstellen, Fugen glattstreichen.
Menge: 1,000 St
Leistungsbereichkatalog: 110

**00.01.0021 Erschwernis infolge Einbauten Erschwer. gesamt*A.deckschicht Schächte**
StL-Nr. 231130781102
Erschwernis infolge Einbauten, Schächten und Straßenabläufen. Abgerechnet wird je Stück Einbauteil.
Erschwernis beim Fräsen, Aufnehmen, Aufsprühen von Bi-
tumenemulsionen sowie Herstellen von Asphaltschichten.
Asphaltdeckschicht.
Schächte.
Menge: 1,000 St
Leistungsbereichkatalog: 113
